# Regenwasserbehandlungsanlagen Pecher Technik GmbH
Leistungsbeschreibung (GAEB DA XML 3.1, DA81)
Projekt: FiltaPex
Währung: EUR
Vergabeart: Öffentliche Ausschreibung
Ausführungsbeginn: 30.08.2017
Ausführungsende: 29.09.2017
Auftraggeber: Eigene Adresse
Erstellt mit: NEVARIS/ GXML Toolbox V3.3 R20220330, NEVARIS 22.2.0, 24.07.2024

## duo Ausschreibungstexte FiltaPex · duo
Datum: 07.05.2020

### Titel 1 Regenwasserbehandlungsanlagen FiltaPex® der Pecher Technik GmbH

*Hinweis: LIEFERNACHWEIS / KONTAKT*
LIEFERNACHWEIS / KONTAKT

Pecher Technik GmbH
Klinkerweg 5
40699 Erkrath
Tel. +49 2104 9396-884
Fax +49 2104 33153
Die Anlieferung der Regenwasserbehandlungsanlage erfolgt zum abgestimmten Termin innerhalb eines Zeitfensters von 2 Stunden. Aufgrund verkehrlicher Verzögerungen und der vorgegebenen Transportroute durch die Genehmigung ist die Angabe eines genaueren Lieferzeitpunkts nicht möglich.

Entsprechende Warte- und Vorhaltezeiten sind  zu berücksichtigen und von Seiten der Baufirma einzukalkulieren.

#### Untertitel 1.1 FiltaPex® · duo

*Hinweis: HINWEIS: Zusätzliche Vertragsbedingungen für den Einbau der Anlage vor Ort*
HINWEIS: Zusätzliche Vertragsbedingungen für den Einbau der Anlage vor Ort (bei der Kalkulation zu berücksichtigen)

Der Transport, das Abladen und das Montieren der Fertigteile erfolgt durch ein Montageteam des Herstellers. Die Montage erfolgt auf Grundlage des Angebots, der Konstruktions- und Bauwerkszeichnungen sowie der gesonderten Einbau- und Versetzanleitungen des Herstellers.

1. Leistungen des Herstellers:
- Lieferung der beiden Fertigteilbehälterhälften mit vormontiertem Lamellenklärer und vormontierte FiltaPex®-Ausrüstung gemäß LV Position
- Gestellung eines Richtmeisters
- Lieferung  der aufgehenden Schachtbauteile ggf. mit Höhenausgleichsringen
- Gestellung eines Tele-Mobilkranes zum Abladen
- Versetzen und Montieren der Fertigteile
- Fachgerechte Fugenverarbeitung entsprechend der Verbindungstechnik
- Verbrauchsmaterialien und Kleinteile
- einmalige An- und Abfahrt
- Einheben von bauseitig beigestellten Einbauteilen bis max. 0,5 h Kranhubzeit
- Bereitstellung einer Typenstatik unter Beachtung der dort aufgeführten Standard-Lastfälle.

2. Bauseitig zu erbringende Leistungen:
Bauseitige Leistungen sind bis zum Zeitpunkt der Lieferung der Regenwasserbehandlungsanlage fertigzustellen.
2.1 Zuwegung:
Voraussetzung für die Anlieferung zur Baustelle mit einem Tiefbettsattelzug bzw. einem Mobil-Telekran ist eine befestigte, ebene, ungehinderte und gefahrlose Zufahrt. Die Entscheidung über die Befahrbarkeit ist im Zweifelsfall rechtzeitig vor dem Montagetermin zwischen den Projektbeteiligten vor Ort abzustimmen. Evtl. Abschleppkosten als Folge nicht klar erkennbarer schlechter Zufahrtsverhältnisse gehen ebenso zu Lasten des Bauherrn wie bauseits verursachte Verzögerungen auf der Baustelle.

2.2 Autokraneinsatz / Kranaufstellplatz:
- Ein sachgerechter Kranaufstellplatz; Fläche ca.10 x 10 m; zum Abstützen der Kran-Pratzen; Abstand Abstützung von Baugrubenkante: ca. 2 m, muss bauseits hergestellt sein. Die möglichen Auslegerlängen sind vor Montage mit dem Lieferwerk abzuklären.
- Ankergurte, Kabel oder Aussteifungen des Baugrubenverbaus müssen während des Setzens der Fertigteile demontiert werden.
- Strom- oder Telefonkabel in unmittelbarer Nähe zur Baugrube dürfen nicht vorhanden sein.

2.3. Erdarbeiten / Gründungsohle:
Sämtliche Erdarbeiten inkl. Herstellung  einer tragfähigen Baugrubensohle sowie Baugrube liegen im Verantwortungsbereich der Tiefbaufirma. Der Aushub der Baugrube muss unter Berücksichtigung der Bauteilabmessungen unter Beachtung der DIN 4124 (seitlicher Arbeitsraum: min. 50 cm, Böschungsneigung etc.) sowie der Zu- und Ablaufkanäle erfolgen. Der Grubenrand ist vorschriftsmäßig abzusichern. Für einen sichereren Zugang der Baugrube z.B. Treppenturm hat der AG Sorge zu tragen. Die Baugrubensohle ist nach DIN 4123 herzustellen. Vorgaben aus der Statik hinsichtlich Stärke und Verdichtung der Gründungsschicht sind zu beachten. Die Grubensohle ist mit dem Richtscheit horizontal abzugleichen und aus ca. 25 cm verdichtetem Kiessand (Körnung max. 16 mm)  herzustellen. Proctordichte Dpr >= 1,0 bzw. EV2= 80 MN/m² auf der Oberkante der Kiessschicht nach Vorgaben des Bodengutachters / Statikers
- Feinprofilierung der Aushubsohle höhen- und fluchtgerecht
- Herstellung einer Ausgleichschicht aus nichtbindigem Material (Splitt 4/8 mm) von 50 mm, kein Magerbeton.

Bei der Herstellung sogenannter Mehrbehälteranlagen (vgl. DIN 1989) ist ein Mindestabstand analog DIN 4124 (> 50cm) der Behälter untereinander sicherzustellen.

Bei problematischem Baugrund kann ein Bodenaustausch bzw. eine Magerbetonschicht erforderlich werden. Proctordichte Dpr mind. = 1,0.

2.4 Wasserhaltung:
-Wasserhaltung zur Sicherstellung einer trockenen Baugrube und der Auftriebssicherheit bis zur Herstellung der Überschüttung bei Auftreten von Grund- und Schichtenwasser. Die Baugrubensohle muss zur Montage trocken sein.

2.5 Vermessungsleistungen:
- Vermessungsleistungen jeglicher Art, insbesondere Gewährleistung der vorgesehenen Aushubkote sowie Einmessen der Bauwerksfluchten oder achsen

2.6 Strom und Wasser, Beleuchtung:
- Strom- und Trinkwasser müssen im Abstand von höchstens 50 m vorhanden sein.
- Strom und Wasserkosten sind bauseits einzurechnen.
- die Baustelle ist zu beleuchten.

3. Arbeitssicherheit:
Unter schwebenden Lasten dürfen sich keine Personen aufhalten (vgl. auch Sicherheitsregeln BG). Die vorschriftsmäßige Ausbildung der Baugrube (Arbeitsräume, Begehbarkeit) ist bauseits zu gewährleisten.

4. Sonstiges:
- eventuell geforderte Dichtheitsprüfung vor Ort, z.B. mittels Wasserfüllung. Im Rahmen der werkseitigen Montage wird die Gewährleistung der Wasserdichtigkeit durch den Hersteller übernommen
- eventuell anfallende Prüf- und Genehmigungsgebühren.

5. Optionale Leistungen entsprechend Positionen im Angebotstext
- Einbindung von Rohren inkl. Dichttechnik
- Montage aufgehender Schachtteile und Abdeckungen; exakte Höhenanpassung mittels Ausgleichsringen nach frei gegebenen Zeichnungen.
- Montage von Verbindungsleitungen zwischen einzelnen Behältern bei Mehrfachbehälteranlagen inkl. Dichtungen, z.B. Gliederkettendichtung in die im Werk vorbereiteten Öffnungen aus Faserzementrohr
- Erstellung einer prüffähigen, objektspezifischen Einzelstatik bei Bedarf

**1.1.10 Lieferung Regenwasserbehandlungsanlage FiltaPex® · duo 4620**
Lieferung einer Regenwasserbehandlungsanlage des Typs FiltaPex® · duo 4620 der Pecher Technik GmbH (Erkrath) gemäß Zeichnung als zweiteiliger Fertigteilstahlbetonbehälter, Festigkeitsklasse C 45/55, Expositionsklasse XA2, in stehender Schalung erhärtet, mit integrierter Trennwand t = 150 mm und profilierter Schachtsohle.

Ausgelegt für Lastannahme Straßenverkehrslasten: Lastmodell LM 1 (früher SLW 60) gemäß DIN EN 1991-2 frei Baustelle liefern zum bauseitigem Anschluss an einen vorhandenen Regenwasserkanal.

- Schachtsohle aus Profilbeton geneigt
- Dichtungsart: werkseitig eingebaute, beständige Elastomer-Rundschnurdichtung D=34 mm (NBR-Qualität, DIN 4060) für die sachgerechte Lastübertragung der verschraubten Behälterteile
- Schachtoberteil mit 2 Einstiegen DN 800 oder DN 1000, mit Aufkantung zur Aufnahme von Schachtbauteilen DN 800 oder DN 1000 nach DIN 4034-1
- lichte Höhe der Regenwasserbehandlungsanlage innen = rd. 3960 mm. Gesamthöhe der Anlage außen 4360 mm.
- vormontierter Lamellenklärer (Lamellen aus HD-PE mit Haltekonstruktion aus Edelstahl), Bauhöhe Lamellenklärer 1,00 m.
- vormontierte FiltaPex®-Ausrüstung zum bauseitigen Einbau des Regenwasserfilters nach dem Setzen der Regenwasserbehandlungsanlage inkl. aller Befestigungsmaterialien
- Schachtunterteil  Grundfläche 2,60 x 4,10 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage
Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 19.000 kg, (Höhe Schachtunterteil: 2050 mm)
Schachtoberteil: rd. 21.000 kg, (Höhe Schachtoberteil mit vormontierter FiltaPex®-Ausrüstung:  2300 mm)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

**1.1.20 Lieferung Regenwasserbehandlungsanlage FiltaPex® · duo 5775**
Lieferung einer Regenwasserbehandlungsanlage des Typs FiltaPex® · duo 5775 der Pecher Technik GmbH (Erkrath) gemäß Zeichnung als zweiteiliger Fertigteilstahlbetonbehälter, Festigkeitsklasse C 45/55, Expositionsklasse XA2, in stehender Schalung erhärtet, mit integrierter Trennwand t = 150 mm und profilierter Schachtsohle.

Ausgelegt für Lastannahme Straßenverkehrslasten: Lastmodell LM 1 (früher SLW 60) gemäß DIN EN 1991-2 frei Baustelle liefern zum bauseitigem Anschluss an einen vorhandenen Regenwasserkanal.

- Schachtsohle aus Profilbeton geneigt
- Dichtungsart: werkseitig eingebaute, beständige Elastomer-Rundschnurdichtung D=34 mm (NBR-Qualität, DIN 4060) für die sachgerechte Lastübertragung der verschraubten Behälterteile
- Schachtoberteil mit 2 Einstiegen DN 800 oder DN 1000, mit Aufkantung zur Aufnahme von Schachtbauteilen DN 800 oder DN 1000 nach DIN 4034-1
- lichte Höhe der Regenwasserbehandlungsanlage innen = rd. 4210 mm. Gesamthöhe der Anlage außen 4610 mm.
- vormontierter Lamellenklärer (Lamellen aus HD-PE mit Haltekonstruktion aus Edelstahl), Bauhöhe Lamellenklärer 1,25 m.
- vormontierte FiltaPex®-Ausrüstung zum bauseitigen Einbau des Regenwasserfilters nach dem Setzen der Regenwasserbehandlungsanlage inkl. aller Befestigungsmaterialien
- Schachtunterteil  Grundfläche 2,60 x 4,10 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage

Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 20.500 kg, (Höhe Schachtunterteil: 2300 mm)
Schachtoberteil: rd. 21.000 kg, (Höhe Schachtoberteil mit vormontierter FiltaPex®-Ausrüstung:  2300 mm)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

**1.1.30 Lieferung Regenwasserbehandlungsanlage FiltaPex® · duo 7700**
Lieferung einer Regenwasserbehandlungsanlage des Typs FiltaPex® · duo 7700 der Pecher Technik GmbH (Erkrath) gemäß Zeichnung als zweiteiliger Fertigteilstahlbetonbehälter, Festigkeitsklasse C 45/55, Expositionsklasse XA2, in stehender Schalung erhärtet, mit integrierter Trennwand t = 150 mm und profilierter Schachtsohle.

Ausgelegt für Lastannahme Straßenverkehrslasten: Lastmodell LM 1 (früher SLW 60) gemäß DIN EN 1991-2 frei Baustelle liefern zum bauseitigem Anschluss an einen vorhandenen Regenwasserkanal.

- Schachtsohle aus Profilbeton geneigt
- Dichtungsart: werkseitig eingebaute, beständige Elastomer-Rundschnurdichtung D=34 mm (NBR-Qualität, DIN 4060) für die sachgerechte Lastübertragung der verschraubten Behälterteile
- Schachtoberteil mit 2 Einstiegen DN 800 oder DN 1000, mit Aufkantung zur Aufnahme von Schachtbauteilen DN 800 oder DN 1000 nach DIN 4034-1
- lichte Höhe der Regenwasserbehandlungsanlage innen = rd. 3960 mm. Gesamthöhe der Anlage außen 4360 mm.
- vormontierter Lamellenklärer (Lamellen aus HD-PE mit Haltekonstruktion aus Edelstahl), Bauhöhe Lamellenklärer 1,00 m.
- vormontierte FiltaPex®-Ausrüstung zum bauseitigen Einbau des Regenwasserfilters nach dem Setzen der Regenwasserbehandlungsanlage inkl. aller Befestigungsmaterialien
- Schachtunterteil  Grundfläche 2,60 x 5,50 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage

Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 23.500 kg, (Höhe Schachtunterteil: 2050 mm)
Schachtoberteil: rd. 26.500 kg, (Höhe Schachtoberteil mit vormontierter FiltaPex®-Ausrüstung:  2300 mm)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

**1.1.40 Lieferung Regenwasserbehandlungsanlage FiltaPex® · duo 9625**
Lieferung einer Regenwasserbehandlungsanlage des Typs FiltaPex® · duo 9625 der Pecher Technik GmbH (Erkrath) gemäß Zeichnung als zweiteiliger Fertigteilstahlbetonbehälter, Festigkeitsklasse C 45/55, Expositionsklasse XA2, in stehender Schalung erhärtet, mit integrierter Trennwand t = 150 mm und profilierter Schachtsohle.

Ausgelegt für Lastannahme Straßenverkehrslasten: Lastmodell LM 1 (früher SLW 60) gemäß DIN EN 1991-2 frei Baustelle liefern zum bauseitigem Anschluss an einen vorhandenen Regenwasserkanal.

- Schachtsohle aus Profilbeton geneigt
- Dichtungsart: werkseitig eingebaute, beständige Elastomer-Rundschnurdichtung D=34 mm (NBR-Qualität, DIN 4060) für die sachgerechte Lastübertragung der verschraubten Behälterteile
- Schachtoberteil mit 2 Einstiegen DN 800 oder DN 1000, mit Aufkantung zur Aufnahme von Schachtbauteilen DN 800 oder DN 1000 nach DIN 4034-1
- lichte Höhe der Regenwasserbehandlungsanlage innen = rd. 4210 mm. Gesamthöhe der Anlage außen 4610 mm.
- vormontierter Lamellenklärer (Lamellen aus HD-PE mit Haltekonstruktion aus Edelstahl); Bauhöhe Lamellenklärer 1,25 m.
- vormontierte FiltaPex®-Ausrüstung zum bauseitigen Einbau des Regenwasserfilters nach dem Setzen der Regenwasserbehandlungsanlage inkl. aller Befestigungsmaterialien
- Schachtunterteil  Grundfläche 2,60 x 5,50 m gemäß Zeichnung
- Anschlussöffnung für Zulaufkanal DN
'..........'
einschließlich passendem Anschluss (Mehrlippendichtung, Einbindering, Faserzementrohr etc..), Anschlusswinkel gemäß Plan bzw. Festlegung aufgrund der örtlichen Randbedingungen
- Anschlussöffnung für Ablaufkanal DN
'..........'
einschließlich passendem Anschluss (Mehrlippendichtung, Einbindering, Faserzementrohr etc..), Anschlusswinkel gemäß Plan bzw. Festlegung aufgrund der örtlichen Randbedingungen
- 1 Stück Edelstahl-Schachtleiter zum Einstieg in die Filterkammer inkl. Befestigungsmaterial, Breite = 300 mm oder (optional) 400 mm, Länge passend zum Schachtsystem inkl. zusätzlicher Aufbauten
- 1 Stück Edelstahl-Schachtleiter zum Einstieg in die Zulaufkammer inkl. Befestigungsmaterial, Breite = 400 mm, Länge passend zum Schachtsystem inkl. zusätzlicher Aufbauten, Leiter mit Fallschutzschiene bei lichten Schachttiefen über 5 m
- Anlagenbuch mit Betriebs-  und Wartungsanleitung für die Regenwasserbehandlungsanlage

Schachtabmessungen:
Deckelhöhe: (OK Gelände)  mNHN
UK Schachtunterteil
(OK Sauberkeitsschicht):  mNHN
Schachtsohle:  mNHN
Überfallschwelle:  mNHN
OK Schachtunterteil:  mNHN

Zulaufkanal:
Kanalsohle Zulauf  mNHN
Außendurchmesser DA  mm
Rohr-Material

Ablaufkanal:
Kanalsohle Ablauf  mNHN
Außendurchmesser DA  mm
Rohr-Material

Grundwasserstand:
HGW  mNHN
Bemessungswasserstand für Auftriebssicherheit (Kurzzeitwert)  mNHN
mittlerer Grundwasserstand (Langzeitwert)  mNHN

Einzelgewichte der Schachtteile:
Schachtunterteil: rd. 26.000 kg, (Höhe Schachtunterteil: 2300 mm)
Schachtoberteil: rd. 26.500 kg, (Höhe Schachtoberteil mit vormontierter FiltaPex®-Ausrüstung:  2300 mm)

Der Einbau der Regenwasserbehandlungsanlage in die Baugrube sowie das Setzen der einzelnen Elemente, wird vom Schachthersteller durchgeführt. Der Schachthersteller organisiert den Transport und den Autokran und überwacht die Abladung und den Einbau.

Nicht enthalten im Angebot ist die Herstellung der Anschlüsse an den vorhandenen Regenwasserkanal. Ebenfalls nicht Bestandteil dieser Position ist der Einbau des Filters in die Regenwasserbehandlungsanlage (separate Position).

Vor dem Einbau der Anlage ist eine Werkstattzeichnung des Systems zur Freigabe durch den Auftraggeber vorzulegen.

LIEFERNACHWEIS:
Pecher Technik GmbH
Klinkerweg 5
40699 Erkrath
Tel. +49 2104 9396-884
Fax +49 2104 33153
Einheit: St

*Hinweis: HINWEIS*
HINWEIS

Für den Einbau des Filters muss die Schachtanlage zuvor entleert und von evtl. Schmutz- und Erdeinträgen aus der Bauphase befreit sein. Ein evtl. Wasserzufluss zur Anlage muss abgesperrt sein. Die Einstiegsleitern müssen montiert sein, und die Zugänglichkeit zur Schachtanlage sowie der sichere Einstieg entsprechend den Unfallverhütungsvorschriften muss sichergestellt werden. Eine ggf. erforderliche Verkehrssicherung ist bauseits sicher zu stellen.

Das Filtersystem dient der effizienten Rückhaltung von im Niederschlagswasser enthaltenen Schmutzstoffen und ist für übliche Schmutzstoffkonzentrationen in Niederschlagsabflüssen von bebauten sowie befestigten Flächen konzipiert. Ein übermäßiger Stoffeintrag kann zu einer Verkürzung der Filterstandzeit führen, so dass der Filter früher als geplant ausgetauscht werden muss, um die Anforderungen an die Niederschlagswasserreinigung einzuhalten. Nach Einbau des Filters in die Anlage ist daher unbedingt zu vermeiden, dass baustellenbedingte Schmutzstoffe in übermäßigem Umfang in das Filtersystem gelangen. Der Einbau des Filters ist daher unbedingt auf den Baufortschritt abzustimmen und möglichst erst  vorzunehmen, wenn die Tiefbauarbeiten vor Ort abgeschlossen sind.

**1.1.50 Lieferung, Einbau und Inbetriebnahme des Regenwasserfilters für die Regenwasserbehandlungsanlage FiltaPex® · duo**
Lieferung, Einbau und Inbetriebnahme des Regenwasserfilters für die Regenwasserbehandlungsanlage FiltaPex® · duo . Lieferung und Einbau eines 3lagigen Regenwasserfilters nach dem Prinzip FiltaPex® der Pecher Technik GmbH aus einzelnen Filterpacks in die zuvor beschriebene Regenwasserbehandlungsanlage FiltaPex® · duo gemäß Herstellerangaben. Der Einbau erfolgt in die fertig gesetzte und an das Kanalisationssystem  angeschlossene Regenwasserbehandlungsanlage gemäß Hinweis.
Einheit: St

USt %: 19,00
